# Pavimento com revestimento de mosaicos cerâmicos de grés esmaltado

- Propriedade do ficheiro: CYPE INGENIEROS, S.A.
- Formato: FIEBDC-3/2002
- Moeda: EUR
- Custos indirectos: 3.00 %
- IVA: 23.00 %

## R Revestimentos

### RS Pavimentos

#### RSG Cerâmicos

**RSG010** m² Pavimento com revestimento de mosaicos cerâmicos de grés esmaltado, de 25x25 cm, 8 €/m², capacidade de absorção de água E<3%, grupo BIb, resistência ao deslizamento até 15, assentes com cimento cola de utilização exclusiva para interiores, Ci sem nenhuma característica adicional, cor cinzento e enchimento das juntas com leitada de cimento branco, L, BL-V 22,5, para junta mínima (entre 1,5 e 3 mm), colorida com a mesma tonalidade das peças.
Fornecimento e execução de pavimento através do método de colocação em camada fina, de mosaicos cerâmicos de grés esmaltado, de 25x25 cm, 8 €/m², capacidade de absorção de água E<3%, grupo BIb, segundo NP EN 14411, resistência ao deslizamento até 15 segundo ENV 12633; capacidade de absorção de água E<3%, grupo BIb, segundo NP EN 14411, resistência ao deslizamento até 15 segundo ENV 12633, assentes com cimento cola de utilização exclusiva para interiores, Ci sem nenhuma característica adicional, cor cinzento e enchimento das juntas com leitada de cimento branco, L, BL-V 22,5, para junta mínima (entre 1,5 e 3 mm), colorida com a mesma tonalidade das peças. Incluindo p/p de limpeza, verificação da superfície suporte, implantações, cortes, formação de juntas perimetrais contínuas, de largura não menor de 5 mm, nos limites com paredes, pilares isolados e elevações de nível e, se for o caso, juntas de fracionamento e juntas estruturais existentes no suporte, eliminação de material restante do enchimento de juntas e limpeza final do pavimento.
Inclui: Limpeza e verificação da superfície suporte. Marcação dos níveis de acabamento. Marcação da disposição dos ladrilhos e juntas de movimento. Aplicação da cola. Colocação dos ladrilhos com a ponta da colher de pedreiro. Formação de juntas de fracionamento, perimetrais e estruturais. Enchimento das juntas. Eliminação e limpeza do material sobrante. Limpeza final do pavimento.
Critério de medição de projecto: Superfície útil, medida segundo documentação gráfica de Projecto. Não foi incrementada a medição por perdas, uma vez que na composição se considerou 5% a mais.
Critério de medição de obra: Medir-se-á a superfície realmente executada segundo especificações de Projecto.

| Código | Un | Descrição | Rendimento | Preço | Importância |
|---|---|---|---|---|---|
| mt09mcr021a | kg | Cimento cola de utilização exclusiva para interiores, Ci, cor cinzento. (material) | 3.000 | 0.22 | 0.66 |
| mt18bde020af800 | m² | Ladrilho cerâmico de grés esmaltado, 25x25 cm, 8,00€/m², capacidade de absorção de água E<3%, grupo BIb, segundo NP EN 14411, resistência ao deslizamento até 15 segundo ENV 12633. (material) | 1.050 | 8.00 | 8.40 |
| mt08cem040a | kg | Cimento branco BL-22,5 X, para pavimentação, em sacos, segundo NP EN 197-1. (material) | 1.000 | 0.14 | 0.14 |
| mt09lec010b | m³ | Leitada de cimento branco BL 22,5 X. (material) | 0.001 | 157.00 | 0.16 |
| op00sie030 |  | Serra de disco de diamante, para mesa de trabalho, de corte húmido. | 1.000 | 0.00 | 0.00 |
| op00amo010 |  | Rebarbadora. | 1.000 | 0.00 | 0.00 |
| mo023 | h | Oficial de 1ª ladrilhador. (mão de obra) | 0.405 | 16.85 | 6.82 |
| mo061 | h | Ajudante de ladrilhador. (mão de obra) | 0.202 | 16.45 | 3.32 |
| % | % | Custos directos complementares | 2 % | 19.50 | 0.39 |
|  |  | Custos directos |  |  | 19.89 |
