# Perfil para junta de fracionamento

- Propriedade do ficheiro: CYPE INGENIEROS, S.A.
- Formato: FIEBDC-3/2002
- Moeda: EUR
- Custos indirectos: 3.00 %
- IVA: 23.00 %

## R Revestimentos

### RS Pavimentos

#### RSG Cerâmicos

**RSG030** m Perfil para junta de fracionamento.
Perfil decorativo e técnico Pro-Dilata CG "BUTECH", de PVC de cor branca, e 30 mm de altura, utilizado em junta de separação (para uniões ao mesmo nível).
Inclui: Marcação da disposição das peças segundo o seu comprimento. Corte das peças. Fixação das peças.
Critério de medição de projecto: Comprimento medido segundo documentação gráfica de Projecto.
Critério de medição de obra: Medir-se-á o comprimento realmente executado segundo especificações de Projecto.

| Código | Un | Descrição | Rendimento | Preço | Importância |
|---|---|---|---|---|---|
| mt18jrb040af | m | Perfil tipo junta Pro-Dilata CG "BUTECH" de PVC de cor branca, de 30 mm de altura, para juntas de fracionamento em pavimentos cerâmicos. (material) | 1.050 | 2.80 | 2.94 |
| op00amo010 |  | Rebarbadora. | 1.000 | 0.00 | 0.00 |
| mo023 | h | Oficial de 1ª ladrilhador. (mão de obra) | 0.150 | 20.78 | 3.12 |
| % | % | Custos directos complementares | 2 % | 6.06 | 0.12 |
|  |  | Custos directos |  |  | 6.18 |
