# Ladrilhamento com listelo de azulejo cerâmico

- Propriedade do ficheiro: CYPE INGENIEROS, S.A.
- Formato: FIEBDC-3/2002
- Moeda: EUR
- Custos indirectos: 3.00 %
- IVA: 23.00 %

**RAG020** m Ladrilhamento com listelo de azulejo cerâmico, acabamento liso, de 1 cm de largura, 5 €/m, colocado em paramentos interiores, assentamento com argamassa de cimento M-5, com junta aberta (separação entre 3 e 15 mm).
Ladrilhamento com listelo de azulejo cerâmico, acabamento liso, de 1 cm de largura, 5 €/m, colocado em paramentos interiores, assentamento com argamassa de cimento M-5, espalhada sobre toda a face posterior da peça e ajustado com a ponta da colher de pedreiro, enchendo com a mesma argamassa as aberturas que possam ter ficado; tudo com prévia preparação do paramento suporte salpicando-o com argamassa de cimento fluida. Enchimento de juntas com argamassa de juntas cimentosa melhorada, com absorção de água reduzida e resistência elevada à abrasão tipo CG 2 W A, cor branco, para juntas de 2 a 15 mm. Inclusive cortes, remates, juntas e peças especiais.
Inclui: Preparação da parte de betão do paramento base salpicando-a previamente com argamassa de cimento diluída. Molha das peças antes da sua colocação por imersão em água. Marcação da disposição e colocação das peças. Enchimento das juntas. Limpeza do paramento.
Critério de medição de projecto: Comprimento medido segundo documentação gráfica de Projecto, sem incluir vãos de portas. Não foi incrementada a medição por perdas, uma vez que na composição se considerou 5% a mais.
Critério de medição de obra: Medir-se-á o comprimento realmente executado segundo especificações de Projecto.

| Código | Un | Descrição | Rendimento | Preço | Importância |
|---|---|---|---|---|---|
| mt09mor010c | m³ | Argamassa de cimento CEM II/B-L 32,5 N tipo M-5, confeccionada em obra com 230 kg/m³ de cimento e uma proporção em volume 1/6. (material) | 0.001 | 115.30 | 0.12 |
| mt19ala010a500 | m | Listelo de azulejo cerâmico, acabamento liso, de 1 cm de largura, 5,00€/m. (material) | 1.050 | 5.00 | 5.25 |
| mt09mcp020fE | kg | Argamassa de juntas cimentosa melhorada, com absorção de água reduzida e resistência elevada à abrasão tipo CG2 W A, segundo EN 13888, cor branca, para juntas de 2 a 15 mm, à base de cimento de alta resistência, quartzo, aditivos especiais, pigmentos e resinas sintéticas, para enchimento de juntas de todo tipo de peças cerâmicas. (material) | 0.310 | 0.78 | 0.24 |
| mo024 | h | Oficial de 1ª ladrilhador (azulejador). (mão de obra) | 0.090 | 18.85 | 1.70 |
| mo062 | h | Ajudante de ladrilhador (azulejador). (mão de obra) | 0.090 | 18.40 | 1.66 |
| % | % | Custos directos complementares | 2 % | 8.97 | 0.18 |
|  |  | Custos directos |  |  | 9.15 |
