# Perfil de alumínio recoberto com madeira de Arce Bisel, Pro-lama Fin "BUTECH", para junta perimetral

- Propriedade do ficheiro: CYPE INGENIEROS, S.A.
- Formato: FIEBDC-3/2002
- Moeda: EUR
- Custos indirectos: 3.00 %
- IVA: 23.00 %

**RSM060** m Perfil de alumínio recoberto com madeira de Arce Bisel, Pro-lama Fin "BUTECH", para junta perimetral.
Fornecimento e colocação de perfil de alumínio recoberto com madeira de Arce Bisel, Pro-lama Fin "BUTECH", utilizado em junta perimetral.
Inclui: Marcação da disposição das peças segundo o seu comprimento. Corte das peças. Fixação das peças.
Critério de medição de projecto: Comprimento medido segundo documentação gráfica de Projecto.
Critério de medição de obra: Medir-se-á o comprimento realmente executado segundo especificações de Projecto.

| Código | Un | Descrição | Rendimento | Preço | Importância |
|---|---|---|---|---|---|
| mt18jrb110am | m | Perfil tipo junta Pro-lama Fin "BUTECH" de alumínio recoberto com madeira de Arce Bisel, para remates finais em pavimentos de madeira. (material) | 1.050 | 24.71 | 25.95 |
| mo025 | h | Oficial de 1ª instalador de pavimentos de madeira. (mão de obra) | 0.152 | 17.19 | 2.61 |
| % | % | Custos directos complementares | 3 % | 28.56 | 0.86 |
|  |  | Custos directos |  |  | 29.42 |
