# Perfil para junta perimetral

- Propriedade do ficheiro: CYPE Ingenieros S.A.
- Formato: FIEBDC-3/2016
- Programa: Gerador de preços para construção civil. CYPE Ingenieros, S.A.
- Data: 09/06/2023
- Moeda: EUR
- Custos indirectos: 3 %
- IVA: 23 %

## R Revestimentos

### RS Pavimentos

#### RSG Cerâmicos

**RSG031** m Perfil para junta perimetral.
Perfil decorativo e técnico Pro-Sanit U1 "BUTECH", de PVC cor branca, e 7 mm de altura, utilizado em junta perimetral.
Inclui: Marcação da disposição das peças segundo o seu comprimento. Corte das peças. Fixação das peças.
Critério de medição de projecto: Comprimento medido segundo documentação gráfica de Projecto.
Critério de medição de obra: Medir-se-á o comprimento realmente executado segundo especificações de Projecto.

| Código | Un | Descrição | Rendimento | Preço | Importância |
|---|---|---|---|---|---|
| mt18jrb080aa | m | Perfil tipo junta Pro-Sanit U1 "BUTECH" de PVC cor branca, de 7 mm de altura, para juntas perimetrais em pavimentos cerâmicos. (material) | 1.05 | 3.01 | 3.161 |
| mo023 | h | Oficial de 1ª ladrilhador. (mão de obra) | 0.178 | 20.78 | 3.699 |
| % | % | Custos directos complementares | 2 % | 6.860 | 0.137 |
|  |  | Custos directos |  |  | 6.997 |

Resíduos:
- colocação: mt18jrb080aa; factor de resíduo 0.08

## Recursos

**mt18jrb080aa** m Perfil tipo junta Pro-Sanit U1 "BUTECH" de PVC cor branca
Dados técnicos: Custo energético 7.479 MJ; Emissão de CO2 0.145 kg; Código LER 17 02 03; Massa do elemento 0.044 kg; Volume 0.000073 m3
Resíduos:
- embalagem: re170201 Madeira. (componente de resíduo); rendimento 0.04 kg; Código LER 17 02 01; Massa do elemento 1 kg; Volume 0.000909 m3
- embalagem: re170203 Plástico. (componente de resíduo); rendimento 0.001 kg; Código LER 17 02 03; Massa do elemento 1 kg; Volume 0.001667 m3
