# Pavimento elevado "BUTECH", para exterior

- Propriedade do ficheiro: CYPE Ingenieros S.A.
- Formato: FIEBDC-3/2016
- Programa: Gerador de preços para construção civil. CYPE Ingenieros, S.A.
- Data: 11/12/2023
- Moeda: EUR
- Custos indirectos: 3 %
- IVA: 23 %

## U Infra-estruturas no logradouro

### UX Pavimentos

#### UXN Elevados

**UXN030** m² Pavimento elevado "BUTECH", para exterior.
Pavimento elevado, para exterior, formado por painel autoportante para o sistema de pavimento técnico acessível "BUTECH", de 443x443 mm e 24 mm de espessura, classificação 2/2/A/2, segundo NP EN 12825, formado por um suporte base de material porcelânico, de 10,5 mm de espessura, uma camada de acabamento de grés porcelânico Porcelanosa, série Arizona, cor Antracita, acabamento anti-deslizante, "BUTECH", "PORCELANOSA GRUPO", de 443x443 mm e 10,5 mm de espessura, e uma malha de fibra ignífuga colocada entre ambas as peças, aderida com resinas sintéticas, para garantir a rigidez do conjunto, sobre pés reguláveis de polipropileno com carga mineral, de cor preto, com base redonda, para alturas entre 55 e 75 mm. Inclusive massa de poliuretano P-404 "BUTECH" para fixação dos suportes reguláveis à superfície suporte.
Inclui: Implantação dos eixos dos pedestais e marcação de níveis. Colocação, nivelação e fixação de pedestais. Colocação e fixação dos painéis.
Critério de medição de projecto: Superfície útil, medida segundo documentação gráfica de Projecto. Não foi incrementada a medição por perdas, uma vez que na composição se considerou 5% a mais.
Critério de medição de obra: Medir-se-á a superfície realmente executada segundo especificações de Projecto.

| Código | Un | Descrição | Rendimento | Preço | Importância |
|---|---|---|---|---|---|
| mt12pct030aa | Ud | Pé regulável de polipropileno com carga mineral, de cor preto, com base redonda, para alturas entre 55 e 75 mm. (material) | 6 | 4.66 | 27.960 |
| mt12sbs100 | Ud | Cartucho de 310 cm³ de massa de poliuretano P-404 "BUTECH". (material) | 0.54 | 4.09 | 2.209 |
| mt12sbs020aaad | m² | Painel autoportante para o sistema de pavimento técnico acessível "BUTECH", de 443x443 mm e 24 mm de espessura, classificação 2/2/A/2, segundo NP EN 12825, formado por um suporte base de material porcelânico, de 10,5 mm de espessura, uma camada de acabamento de grés porcelânico Porcelanosa, série Arizona, cor Antracita, acabamento anti-deslizante, "BUTECH", "PORCELANOSA GRUPO", de 443x443 mm e 10,5 mm de espessura, e uma malha de fibra ignífuga colocada entre ambas as peças, aderida com resinas sintéticas, para garantir a rigidez do conjunto. (material) | 1.05 | 59.89 | 62.885 |
| mo011 | h | Oficial de 1ª montador. (mão de obra) | 0.416 | 22.91 | 9.531 |
| mo080 | h | Ajudante de montador. (mão de obra) | 0.416 | 21.75 | 9.048 |
| % | % | Custos directos complementares | 2 % | 111.633 | 2.233 |
|  |  | Custos directos |  |  | 113.866 |

Resíduos:
- colocação: mt12sbs100 Cartucho de 310 cm³ de massa de poliuretano P-404 "BUTECH"; factor de resíduo 0.06
- colocação: mt12sbs020aaad; factor de resíduo 0.0222811

## Recursos

**mt12pct030aa** Ud Pé regulável de polipropileno com carga mineral, de cor preto, com base redonda, para alturas entre 55 e 75 mm
Dados técnicos: Custo energético 15.837 MJ; Emissão de CO2 0.556 kg
Resíduos:
- embalagem: re150101 Embalagens de papel e cartão. (componente de resíduo); rendimento 0.072 kg; Código LER 15 01 01; Massa do elemento 1 kg; Volume 0.001333 m3

**mt12sbs100** Ud Cartucho de 310 cm³ de massa de poliuretano P-404 "BUTECH"
Dados técnicos: Custo energético 12.860 MJ; Emissão de CO2 0.635 kg; Código LER 17 09 04; Massa do elemento 0.022 kg; Volume 0.000015 m3
Resíduos:
- embalagem: re170203 Plástico. (componente de resíduo); rendimento 0.1 kg; Código LER 17 02 03; Massa do elemento 1 kg; Volume 0.001667 m3

**mt12sbs020aaad** m² Painel autoportante para o sistema de pavimento técnico acessível "BUTECH"
Dados técnicos: Custo energético 375.056 MJ; Emissão de CO2 19.564 kg; Código LER 17 01 03; Massa do elemento 47.25 kg; Volume 0.0378 m3
Resíduos:
- embalagem: re150101 Embalagens de papel e cartão; rendimento 0.201 kg
- embalagem: re170201 Madeira. (componente de resíduo); rendimento 0.029 kg; Código LER 17 02 01; Massa do elemento 1 kg; Volume 0.000909 m3
